# Pulsador Sigma70, referencia 115.622.14.1 de Geberit. Negro mate - de Geberit

- Propiedad del archivo: CONSTRUNARIO
- Formato: FIEBDC-3/2012
- Programa: Construnario Versión 3.51
- Fecha de los precios: 14/03/2024
- Divisa: EUR

**115622141** u Pulsador Sigma70, referencia 115.622.14.1 de Geberit. Negro mate - de Geberit
Precio: 460.10
Con revestimiento de limpieza fácil
