# Pulsador Sigma70 Cepillado, referencia 115.622.FW.1 de Geberit. Con revestimiento fácil de limpiar - de Geberit

- Propiedad del archivo: CONSTRUNARIO
- Formato: FIEBDC-3/2012
- Programa: Construnario Versión 3.51
- Fecha de los precios: 14/03/2024
- Divisa: EUR

**115622FW1** u Pulsador Sigma70 Cepillado, referencia 115.622.FW.1 de Geberit. Con revestimiento fácil de limpiar - de Geberit
Precio: 460.10
Pulsador Sigma70 Cepillado, referencia 115.622.FW.1 de Geberit. Con revestimiento fácil de limpiar Propiedades Accionamiento frontal Varillas de accionamiento aisladas acústicamente, ajuste rápido sin herramientas Aplicaciones Para accionamiento de la descarga en cisternas empotradas Sigma Código EAN: 4025410762320
