# Pulsador serie Sigma70, referencia 115.622.JK.1 de Geberit. Lava - de Geberit

- Propiedad del archivo: CONSTRUNARIO
- Formato: FIEBDC-3/2012
- Programa: Construnario Versión 3.51
- Fecha de los precios: 14/03/2024
- Divisa: EUR

**115622JK1** u Pulsador serie Sigma70, referencia 115.622.JK.1 de Geberit. Lava - de Geberit
Precio: 396.70
Pulsador serie Sigma70, referencia 115.622.JK.1 de Geberit. Lava Propiedades Accionamiento frontal Varillas de accionamiento aisladas acústicamente, ajuste rápido sin herramientas Aplicaciones Para accionamiento de la descarga en cisternas empotradas Sigma Código EAN: 4025410762108
