# Pulsador serie Sigma70, referencia 115.622.JL.1 de Geberit. Gris arena - de Geberit

- Propiedad del archivo: CONSTRUNARIO
- Formato: FIEBDC-3/2012
- Programa: Construnario Versión 3.51
- Fecha de los precios: 14/03/2024
- Divisa: EUR

**115622JL1** u Pulsador serie Sigma70, referencia 115.622.JL.1 de Geberit. Gris arena - de Geberit
Precio: 396.70
Pulsador serie Sigma70, referencia 115.622.JL.1 de Geberit. Gris arena Propiedades Accionamiento frontal Varillas de accionamiento aisladas acústicamente, ajuste rápido sin herramientas Aplicaciones Para accionamiento de la descarga en cisternas empotradas Sigma Código EAN: 4025410762313
