# Pulsador serie Sigma70, referencia 115.622.JT.1 de Geberit. Blanco mate / Con revestimiento de limpieza fácil - de Geberit

- Propiedad del archivo: CONSTRUNARIO
- Formato: FIEBDC-3/2012
- Programa: Construnario Versión 3.51
- Fecha de los precios: 14/03/2024
- Divisa: EUR

**115622JT1** u Pulsador serie Sigma70, referencia 115.622.JT.1 de Geberit. Blanco mate / Con revestimiento de limpieza fácil - de Geberit
Precio: 460.10
Pulsador serie Sigma70, referencia 115.622.JT.1 de Geberit. Blanco mate / Con revestimiento de limpieza fácil Propiedades Accionamiento frontal Varillas de accionamiento aisladas acústicamente, ajuste rápido sin herramientas Aplicaciones Para accionamiento de la descarga en cisternas empotradas Sigma Código EAN: 4025410053541
