# Marco para pulsador Sigma70, referencia 115.623.21.1 de Geberit. Cromado brillante - de Geberit

- Propiedad del archivo: CONSTRUNARIO
- Formato: FIEBDC-3/2012
- Programa: Construnario Versión 3.51
- Fecha de los precios: 14/03/2024
- Divisa: EUR

**115623211** u Marco para pulsador Sigma70, referencia 115.623.21.1 de Geberit. Cromado brillante - de Geberit
Precio: 144.30
Aplicaciones Para pulsadores Geberit Sigma70 Para cubrir los bordes de baldosas imperfectos Código EAN: 4025410053565
