# Tapa ciega serie Sigma, referencia 115.696.00.1 de Geberit. Enrasada con la pared y personalizable - de Geberit

- Propiedad del archivo: CONSTRUNARIO
- Formato: FIEBDC-3/2012
- Programa: Construnario Versión 3.51
- Fecha de los precios: 14/03/2024
- Divisa: EUR

**115696001** u Tapa ciega serie Sigma, referencia 115.696.00.1 de Geberit. Enrasada con la pared y personalizable - de Geberit
Precio: 194.00
Aplicación: • Para cubrir el registro con las cisternas empotradas Geberit Sigma. • Para la configuración individual del espacio en el cuarto de baño. • Para revestimientos de superficies de grandes dimensiones. • Para grosores de revestimiento y espesores de revoque ? 18 mm. • Para estructuras de baldosas 4-20 mm. Características: • El cliente se encarga de proporcionar los productos de la superficie y de acabado. • Instalación enrasada. • Placa ciega no adecuada para colocar revoque. Suministro: • Tapa de protección. • 2 Distanciador. • Patas fijación marco. Código EAN: 4025416544272
