# Tapa ciega serie Sigma, referencia 115.764.FW.1 de Geberit,acero inox. - de Geberit

- Propiedad del archivo: CONSTRUNARIO
- Formato: FIEBDC-3/2012
- Programa: Construnario Versión 3.51
- Fecha de los precios: 14/03/2024
- Divisa: EUR

**115764FW1** u Tapa ciega serie Sigma, referencia 115.764.FW.1 de Geberit,acero inox. - de Geberit
Precio: 164.90
Aplicación: • Para cubrir el registro con las cisternas empotradas Geberit Sigma. Datos técnicos: - Material: acero inoxidable. Suministro • Marco de sujeción. • Patas fijación marco. • Juego de tornillos. Código EAN: 4025416355212
