# Tapa ciega serie Sigma, referencia 115.768.46.1 de Geberit, cromado mate - de Geberit

- Propiedad del archivo: CONSTRUNARIO
- Formato: FIEBDC-3/2012
- Programa: Construnario Versión 3.51
- Fecha de los precios: 14/03/2024
- Divisa: EUR

**115768461** u Tapa ciega serie Sigma, referencia 115.768.46.1 de Geberit, cromado mate - de Geberit
Precio: 83.40
Aplicación: • Para cubrir el registro con las cisternas empotradas Geberit Sigma. Datos técnicos: Material: ASA. Suministro: • Marco de sujeción. • Patas fijación marco. Código EAN: 4025416316695
