# Pulsador serie Omega20, referencia 115.085.KH.1 de Geberit, plástico, Cromado brillante/Cromado mate/Cromado brillante - de Geberit

- Propiedad del archivo: CONSTRUNARIO
- Formato: FIEBDC-3/2012
- Programa: Construnario Versión 3.51
- Fecha de los precios: 14/03/2024
- Divisa: EUR

**115085KH1** u Pulsador serie Omega20, referencia 115.085.KH.1 de Geberit, plástico, Cromado brillante/Cromado mate/Cromado brillante - de Geberit
Precio: 189.50
Aplicación: • Para doble volumen de descarga. • Para la cisterna empotrada Geberit Omega 12 cm. Características: • Accionamiento frontal o superior. • Varillas de accionamiento isofónicas, ajuste rápido sin herramientas. Datos técnicos: • Fuerza de accionamiento < 20 N. • Material: plástico. Suministro: • Marco de sujeción. • Varillas de accionamiento. • Patas fijación marco. • Material de fijación. Código EAN: 4025416310648
