# Pulsador Omega20, referencia 115.085.11.1 de Geberit. Doble descarga: blanco, blanco mate - de Geberit

- Propiedad del archivo: CONSTRUNARIO
- Formato: FIEBDC-3/2012
- Programa: Construnario Versión 3.51
- Fecha de los precios: 14/03/2024
- Divisa: EUR

**115085111** u Pulsador Omega20, referencia 115.085.11.1 de Geberit. Doble descarga: blanco, blanco mate - de Geberit
Precio: 148.40
Fuerza de accionamiento < 20 N
