# Pulsador serie Omega30, referencia 115.080.KK.1 de Geberit, plástico, Blanco/Dorado/Blanco - de Geberit

- Propiedad del archivo: CONSTRUNARIO
- Formato: FIEBDC-3/2012
- Programa: Construnario Versión 3.51
- Fecha de los precios: 14/03/2024
- Divisa: EUR

**115080KK1** u Pulsador serie Omega30, referencia 115.080.KK.1 de Geberit, plástico, Blanco/Dorado/Blanco - de Geberit
Precio: 157.40
Aplicación: • Para doble volumen de descarga. • Para la cisterna empotrada Geberit Omega 12 cm. Características: • Accionamiento frontal o superior. • Varillas de accionamiento isofónicas, ajuste rápido sin herramientas. Datos técnicos Fuerza de accionamiento: < 20 N. Material: plástico. Suministro: • Marco de sujeción. • Patas fijación marco. • Varillas de accionamiento. • Material de fijación. Código EAN: 4025416301172
