# Pulsador serie Omega30 de Geberit. Doble descarga. Lacado cromado mate - de Geberit

- Propiedad del archivo: CONSTRUNARIO
- Formato: FIEBDC-3/2012
- Programa: Construnario Versión 3.51
- Fecha de los precios: 14/03/2024
- Divisa: EUR

**115080JQ1** u Pulsador serie Omega30 de Geberit. Doble descarga. Lacado cromado mate - de Geberit
Precio: 223.10
Pulsador serie Omega30 de Geberit. Doble descarga. Lacado cromado mate Fuerza de accionamiento < 20 N Aplicaciones Para el accionamiento de la descarga en cisternas empotradas Geberit Omega Código EAN: 4025410756589
