# Pulsador Omega30, referencia 115.080.14.1 de Geberit. Doble descarga: negro mate lacado, cromado brillante - de Geberit

- Propiedad del archivo: CONSTRUNARIO
- Formato: FIEBDC-3/2012
- Programa: Construnario Versión 3.51
- Fecha de los precios: 14/03/2024
- Divisa: EUR

**115080141** u Pulsador Omega30, referencia 115.080.14.1 de Geberit. Doble descarga: negro mate lacado, cromado brillante - de Geberit
Precio: 187.60
Revestimiento fácil de limpiar Fuerza de accionamiento < 20 N Código EAN: 4025410693730
