# Pulsador Omega30, referencia 115.080.16.1 de Geberit. Doble descarga: negro mate lacado, revestimiento fácil de limpiar, negra - de Geberit

- Propiedad del archivo: CONSTRUNARIO
- Formato: FIEBDC-3/2012
- Programa: Construnario Versión 3.51
- Fecha de los precios: 14/03/2024
- Divisa: EUR

**115080161** u Pulsador Omega30, referencia 115.080.16.1 de Geberit. Doble descarga: negro mate lacado, revestimiento fácil de limpiar, negra - de Geberit
Precio: 208.40
Fuerza de accionamiento < 20 N
