# Pulsador serie Omega60, referencia 115.081.SI.1 de Geberit, vidrio blanco - de Geberit

- Propiedad del archivo: CONSTRUNARIO
- Formato: FIEBDC-3/2012
- Programa: Construnario Versión 3.51
- Fecha de los precios: 14/03/2024
- Divisa: EUR

**115081SI1** u Pulsador serie Omega60, referencia 115.081.SI.1 de Geberit, vidrio blanco - de Geberit
Precio: 546.00
Aplicación: • Para doble volumen de descarga. • Para un revestimiento con un grosor de 24-90 mm. • Para la cisterna empotrada Geberit Omega 12 cm. Características: • Accionamiento frontal o superior. • Pulsador enrasado con la pared. • Varillas de accionamiento isofónicas, ajuste rápido sin herramientas. Suministro: • Varillas de accionamiento. • Material de fijación. Código EAN: 4025416301349
