# Pulsador Omega60, referencia 115.081.JL.1 de Geberit. Doble descarga, enrasado: gris arena, espejado, cromado brillante - de Geberit

- Propiedad del archivo: CONSTRUNARIO
- Formato: FIEBDC-3/2012
- Programa: Construnario Versión 3.51
- Fecha de los precios: 14/03/2024
- Divisa: EUR

**115081JL1** u Pulsador Omega60, referencia 115.081.JL.1 de Geberit. Doble descarga, enrasado: gris arena, espejado, cromado brillante - de Geberit
Precio: 534.10
Pulsador Omega60, referencia 115.081.JL.1 de Geberit. Doble descarga, enrasado: gris arena, espejado, cromado brillante Aplicaciones Para accionamiento de la descarga en cisternas empotradas Omega Para grosores de revestimiento 24–90 mm (accionamiento frontal) Para grosores de revestimiento 28–90 mm (accionamiento superior) Propiedades Accionamiento superior/frontal Pulsador enrasado Varillas de accionamiento aisladas acústicamente, ajuste rápido sin herramientas Código EAN: 4025410946911
