# Marco pulsador serie Omega60, referencia 115.086.GH.1 de Geberit, fundición inyectada de zinc, Cromo cepillado - de Geberit

- Propiedad del archivo: CONSTRUNARIO
- Formato: FIEBDC-3/2012
- Programa: Construnario Versión 3.51
- Fecha de los precios: 14/03/2024
- Divisa: EUR

**115086GH1** u Marco pulsador serie Omega60, referencia 115.086.GH.1 de Geberit, fundición inyectada de zinc, Cromo cepillado - de Geberit
Precio: 165.80
Aplicación: • Para la aplicación con el pulsador Geberit Omega60. • Para cubrir bordes de baldosas imperfectos. Código EAN: 4025416310549
