# Tapa ciega serie Omega, referencia 115.082.00.1 de Geberit,personalizable - de Geberit

- Propiedad del archivo: CONSTRUNARIO
- Formato: FIEBDC-3/2012
- Programa: Construnario Versión 3.51
- Fecha de los precios: 14/03/2024
- Divisa: EUR

**115082001** u Tapa ciega serie Omega, referencia 115.082.00.1 de Geberit,personalizable - de Geberit
Precio: 161.50
Aplicación: • Para tapar el registro en caso de descarga a distancia para cisterna empotrada de Geberit. Suministro: • Marco de sujeción. • Patas fijación marco. Código EAN: 4025416314042
