# Tapa ciega serie Omega, referencia 115.087.00.1 de Geberit, enrasada con la pared y personalizable - de Geberit

- Propiedad del archivo: CONSTRUNARIO
- Formato: FIEBDC-3/2012
- Programa: Construnario Versión 3.51
- Fecha de los precios: 14/03/2024
- Divisa: EUR

**115087001** u Tapa ciega serie Omega, referencia 115.087.00.1 de Geberit, enrasada con la pared y personalizable - de Geberit
Precio: 194.00
Aplicación: • Para la configuración individual del espacio en el cuarto de baño. • Para cubrir el registro con las cisternas empotradas Geberit Omega. • Para revestimientos de superficies de grandes dimensiones. • Para grosores de revestimiento y espesores de revoque ? 18 mm (instalación desde delante). • Para grosores de revestimiento y espesores de revoque ? 25 mm (instalación desde arriba). • Para estructuras de baldosas 4-20 mm. Características: • El cliente se encarga de proporcionar los productos de la superficie y de acabado. • Posibilidad de montaje desde arriba o desde delante. • Instalación enrasada. • Placa ciega no adecuada para colocar revoque. Suministro: • Tapa de protección. • 2 Distanciador. • Patas fijación marco. Código EAN: 4025416485124
