# Pulsador serie Twinline30, referencia 115.899.KH.1 de Geberit. Cromado brillante/ cromado mate - de Geberit

- Propiedad del archivo: CONSTRUNARIO
- Formato: FIEBDC-3/2012
- Programa: Construnario Versión 3.51
- Fecha de los precios: 14/03/2024
- Divisa: EUR

**115899KH1** u Pulsador serie Twinline30, referencia 115.899.KH.1 de Geberit. Cromado brillante/ cromado mate - de Geberit
Precio: 92.20
Aplicaciones Para el accionamiento de la descarga en cisternas empotradas Geberit Twinline Propiedades Accionamiento frontal Código EAN: 4025416297406
