# Pulsador serie Twinline30, referencia 115.899.KJ.1 de Geberit. Blanco/ cromado brillante - de Geberit

- Propiedad del archivo: CONSTRUNARIO
- Formato: FIEBDC-3/2012
- Programa: Construnario Versión 3.51
- Fecha de los precios: 14/03/2024
- Divisa: EUR

**115899KJ1** u Pulsador serie Twinline30, referencia 115.899.KJ.1 de Geberit. Blanco/ cromado brillante - de Geberit
Precio: 64.70
Aplicaciones Para el accionamiento de la descarga en cisternas empotradas Geberit Twinline Propiedades Accionamiento frontal Código EAN: 4025416297413
