# Cajón para serie DuoFresh stick, referencia 115.062.BZ.1 de Geberit, para cisterna empotrada Sigma de 12 cm: Gris antracita RAL - de Geberit

- Propiedad del archivo: CONSTRUNARIO
- Formato: FIEBDC-3/2012
- Programa: Construnario Versión 3.51
- Fecha de los precios: 14/03/2024
- Divisa: EUR

**115062BZ1** u Cajón para serie DuoFresh stick, referencia 115.062.BZ.1 de Geberit, para cisterna empotrada Sigma de 12 cm: Gris antracita RAL - de Geberit
Precio: 80.00
Cajón para Geberit DuoFresh stick, para cisterna empotrada Sigma de 12 cm: Gris antracita RAL 7016
