# Cajón para serie DuoFresh stick, referencia 115.063.21.1 de Geberit, para cisterna empotrada Sigma 8 cm - de Geberit

- Propiedad del archivo: CONSTRUNARIO
- Formato: FIEBDC-3/2012
- Programa: Construnario Versión 3.51
- Fecha de los precios: 14/03/2024
- Divisa: EUR

**115063211** u Cajón para serie DuoFresh stick, referencia 115.063.21.1 de Geberit, para cisterna empotrada Sigma 8 cm - de Geberit
Precio: 89.60
Cajón para Geberit DuoFresh stick para cisterna empotrada Sigma 8 cm
