# Cajón para serie DuoFresh, referencia 243.982.00.1 de Geberit . Stick - de Geberit

- Propiedad del archivo: CONSTRUNARIO
- Formato: FIEBDC-3/2012
- Programa: Construnario Versión 3.51
- Fecha de los precios: 14/03/2024
- Divisa: EUR

| Código | Ud | Descripción | Precio |
|---|---|---|---|
| 243982001 | u | Cajón para serie DuoFresh, referencia 243.982.00.1 de Geberit . Stick - de Geberit | 39.30 |
