# Módulo DuoFresh de Geberit. Con accionamiento automático y alojamiento para Geberit DuoFresh stick, para cisterna empotrada Sigm - de Geberit

- Propiedad del archivo: CONSTRUNARIO
- Formato: FIEBDC-3/2012
- Programa: Construnario Versión 3.51
- Fecha de los precios: 14/03/2024
- Divisa: EUR

**115050212** u Módulo DuoFresh de Geberit. Con accionamiento automático y alojamiento para Geberit DuoFresh stick, para cisterna empotrada Sigm - de Geberit
Precio: 355.10
Módulo DuoFresh de Geberit. Con accionamiento automático y alojamiento para Geberit DuoFresh stick, para cisterna empotrada Sigma 12 cm: Cromado brillante • Grado de protección: IPX4 • Clase de protección: III • Tensión de servicio: 12 V CC • Potencia de entrada: 7 W • Potencia de entrada en espera: ? 0.5 W Accionamiento frontal Unidad de extracción de olores con sistema de filtrado integrada en la cisterna empotrada Unidad de extracción montable sin herramientas Compatible con la aplicación Geberit Home La extracción de olores puede activarse con el detector de usuario Neutralización de olores con filtro de panal de cerámica Filtro de panal de cerámica para neutralización de olores, sustituible sin herramientas Activación de la luz de orientación mediante el sensor de luminosidad Geberit DuoFresh Stick conectable sin herramientas Código EAN: 4025410642899
