# Módulo Geberit DuoFresh con accionamiento manual y alojamiento para Geberit DuoFresh stick, para cisterna empotrada Sigma 12 cm: - de Geberit

- Propiedad del archivo: CONSTRUNARIO
- Formato: FIEBDC-3/2012
- Programa: Construnario Versión 3.51
- Fecha de los precios: 14/03/2024
- Divisa: EUR

**115051212** Módulo Geberit DuoFresh con accionamiento manual y alojamiento para Geberit DuoFresh stick, para cisterna empotrada Sigma 12 cm: - de Geberit
Precio: 283.80
Pulsadores y sistemas de descarga para inodoro
