# Pulsador Delta10, referencia 115.101.00.5 de Geberit. Descarga interrumpible, atornillable - de Geberit

- Propiedad del archivo: CONSTRUNARIO
- Formato: FIEBDC-3/2012
- Programa: Construnario Versión 3.51
- Fecha de los precios: 14/03/2024
- Divisa: EUR

**115101005** u Pulsador Delta10, referencia 115.101.00.5 de Geberit. Descarga interrumpible, atornillable - de Geberit
Precio: 69.80
Fuerza de accionamiento < 20 N
