# Pulsador Delta15, referencia 115.120.46.5 de Geberit. Descarga interrumpible: Cromado mate - de Geberit

- Propiedad del archivo: CONSTRUNARIO
- Formato: FIEBDC-3/2012
- Programa: Construnario Versión 3.51
- Fecha de los precios: 14/03/2024
- Divisa: EUR

**115120465** u Pulsador Delta15, referencia 115.120.46.5 de Geberit. Descarga interrumpible: Cromado mate - de Geberit
Precio: 68.10
Fuerza de accionamiento < 20 N
