# Pulsador Geberit Delta25 para doble descarga: Blanco - de Geberit

- Propiedad del archivo: CONSTRUNARIO
- Formato: FIEBDC-3/2012
- Programa: Construnario Versión 3.51
- Fecha de los precios: 14/03/2024
- Divisa: EUR

| Código | Ud | Descripción | Precio |
|---|---|---|---|
| 115125115 | u | Pulsador Geberit Delta25 para doble descarga: Blanco - de Geberit | 45.40 |
