# Pulsador 200F, referencia 115.222.21.1 de Geberit. Descarga interrumpible: Cromado brillante - de Geberit

- Propiedad del archivo: CONSTRUNARIO
- Formato: FIEBDC-3/2012
- Programa: Construnario Versión 3.51
- Fecha de los precios: 14/03/2024
- Divisa: EUR

| Código | Ud | Descripción | Precio |
|---|---|---|---|
| 115222211 | u | Pulsador 200F, referencia 115.222.21.1 de Geberit. Descarga interrumpible: Cromado brillante - de Geberit | 108.00 |
