# Pulsador Geberit 300T para descarga interrumpible: Blanco - de Geberit

- Propiedad del archivo: CONSTRUNARIO
- Formato: FIEBDC-3/2012
- Programa: Construnario Versión 3.51
- Fecha de los precios: 14/03/2024
- Divisa: EUR

**115333111** Pulsador Geberit 300T para descarga interrumpible: Blanco - de Geberit
Precio: 49.00
Pulsadores y sistemas de descarga para inodoro
