# Pulsador Geberit Highline para descarga interrumpible, atornillable: Acero inoxidable cepillado - de Geberit

- Propiedad del archivo: CONSTRUNARIO
- Formato: FIEBDC-3/2012
- Programa: Construnario Versión 3.51
- Fecha de los precios: 14/03/2024
- Divisa: EUR

**115151001** Pulsador Geberit Highline para descarga interrumpible, atornillable: Acero inoxidable cepillado - de Geberit
Precio: 224.90
Pulsadores y sistemas de descarga para inodoro
