# Pulsador Kappa50, referencia 115.260.46.1 de Geberit. Doble descarga: Cromado mate - de Geberit

- Propiedad del archivo: CONSTRUNARIO
- Formato: FIEBDC-3/2012
- Programa: Construnario Versión 3.51
- Fecha de los precios: 14/03/2024
- Divisa: EUR

| Código | Ud | Descripción | Precio |
|---|---|---|---|
| 115260461 | u | Pulsador Kappa50, referencia 115.260.46.1 de Geberit. Doble descarga: Cromado mate - de Geberit | 196.10 |
