# Fuente de alimentación de 230 V/12 V/50 Hz, con cable de alimentación de corriente de 1,8 m para caja de conexiones - de Geberit

- Propiedad del archivo: CONSTRUNARIO
- Formato: FIEBDC-3/2012
- Programa: Construnario Versión 3.51
- Fecha de los precios: 14/03/2024
- Divisa: EUR

**115335001** u Fuente de alimentación de 230 V/12 V/50 Hz, con cable de alimentación de corriente de 1,8 m para caja de conexiones - de Geberit
Precio: 89.80
Fuente de alimentación de 230 V/12 V/50 Hz, con cable de alimentación de corriente de 1,8 m para caja de conexiones • Tensión nominal: 230 V CA • Frecuencia de red: 50 Hz • Tensión de salida: 12 V CC Para la instalación en cajas de conexiones Código EAN: 4025410633019
