# Mecanismo de descarga, referencia 136.915.21.1 de Geberit serie 240, doble descarga, recambio de Roca - cromado brillante - de Geberit

- Propiedad del archivo: CONSTRUNARIO
- Formato: FIEBDC-3/2012
- Programa: Construnario Versión 3.51
- Fecha de los precios: 14/03/2024
- Divisa: EUR

**136915211** u Mecanismo de descarga, referencia 136.915.21.1 de Geberit serie 240, doble descarga, recambio de Roca - cromado brillante - de Geberit
Precio: 31.00
Información técnica • Temperatura de almacenaje máxima 40 °C • Temperatura máxima del agua 25 °C • Descarga total, rango de ajuste 6-9 l • Descarga parcial, rango de ajuste 3-4.5 l • Fuerza de accionamiento 18 N Aplicación: • Para la instalación en cisterna cerámica. • Para instalaciones de agua potable. • Para el área de recambios. • Para la instalación en cisterna cerámica de la marca Roca. • Para cisternas cerámicas con base o cesta Roca, ya sea roscada o de bayoneta (a partir del año de fabricación 1972). Características: • Posibilidad de activación del doble volumen de descarga. • Altura ajustable. • Posibilidad de ajuste de descarga total o parcial en función de la cantidad de agua de la cisterna. • Tubo del rebosadero acortable. • Con fijación de la tapa. • Doble volumen de descarga. Código EAN: 4025416499039
