# Mecanismo de alimentación, referencia 281.001.00.1 de Geberit serie 360, conexión de suministro inferior, 3/8", unión de latón - de Geberit

- Propiedad del archivo: CONSTRUNARIO
- Formato: FIEBDC-3/2012
- Programa: Construnario Versión 3.51
- Fecha de los precios: 14/03/2024
- Divisa: EUR

**281001001** u Mecanismo de alimentación, referencia 281.001.00.1 de Geberit serie 360, conexión de suministro inferior, 3/8", unión de latón - de Geberit
Precio: 28.80
Información técnica • Presión dinámica 0.1-10 bar • Sonoridad del suministro a 3 bares 14 dB(A) • Sonoridad del suministro a 5 bares 19 dB(A) • Temperatura de almacenaje máxima 40 °C • Temperatura máxima del agua 25 °C • Caudal a 0,5 bar 0.07 l/s • Caudal a 3 bares 0.21 l/s • Aumento de presión de impacto a 6 bares 1 bar Aplicación • Para el llenado de cisternas. • Para la aplicación con agua reutilizada (agua pluvial), si se utiliza un sistema de filtrado. • Para la aplicación con agua de mar (las piezas de latón deben ser resistentes a la descincación). • Para la aplicación con agua de abastecimiento pura. • Para la instalación en cisterna vista. • Para cisternas con conexión al suministro de agua inferior. • Para conexión al suministro de agua de 3/8". • Para conexión inferior. • No adecuada para la utilización con agua con elevado contenido en cloro (piscinas, etc.) • No adecuada para el empleo de agentes de limpieza, desinfectantes y colorantes que se colocan en la cisterna (en caso de duda ha de consultarse a Geberit) Características • Altura ajustable. • La válvula se abre cuando el nivel de agua desciende 20 mm. • Rosca de latón. Suministro incluye • Junta. • Tuerca. Código EAN: 4025416826002
