# Mecanismo de alimentación Geberit serie 380, conexión de suministro lateral, 3/8", unión de latón - de Geberit

- Propiedad del archivo: CONSTRUNARIO
- Formato: FIEBDC-3/2012
- Programa: Construnario Versión 3.51
- Fecha de los precios: 14/03/2024
- Divisa: EUR

**240700001** Mecanismo de alimentación Geberit serie 380, conexión de suministro lateral, 3/8", unión de latón - de Geberit
Precio: 36.10
Mecanismos de descarga y de alimentación
