# Cisterna vista serie AP140, referencia 140.314.11.1 de Geberit. Doble descarga, con tapa de cisterna atornillada - de Geberit

- Propiedad del archivo: CONSTRUNARIO
- Formato: FIEBDC-3/2012
- Programa: Construnario Versión 3.51
- Fecha de los precios: 14/03/2024
- Divisa: EUR

**140314111** u Cisterna vista serie AP140, referencia 140.314.11.1 de Geberit. Doble descarga, con tapa de cisterna atornillada - de Geberit
Precio: 176.00
Información técnica • Temperatura máxima del agua 25 °C • Volumen de descarga, ajuste de fábrica 6 y 3 l • Descarga total, rango de ajuste 6 / 9 l • Descarga parcial, rango de ajuste 3-4 l • Presión mínima de flujo para caudal calculado 0.5 bar Aplicación • Para el montaje visto. • Para el ámbito público y semipúblico. Características • Aislada contra la condensación. • Válvula de alimentación Geberit 380. • Baja emisión de ruido. • Pulsadores para doble volumen de descarga, integrados en la tapa, a la derecha. • Doble volumen de descarga. • Cisterna semi-alta. • Conexión lateral izquierda, a la derecha y posterior centrada. • Tapa lateralmente roscada. Suministro incluye • Llave de escuadra R 1/2". • Codo de descarga 23 x 23 cm, ø 50/44 mm. • Junta enchufable ø 42/48 mm. • Material de fijación. Código EAN: 4025416069409
