# Cisterna vista serie AP123, referencia 123.701.11.1 de Geberit, descarga simple, para el accionamiento de la descarga a distanci - de Geberit

- Propiedad del archivo: CONSTRUNARIO
- Formato: FIEBDC-3/2012
- Programa: Construnario Versión 3.51
- Fecha de los precios: 14/03/2024
- Divisa: EUR

**123701111** u Cisterna vista serie AP123, referencia 123.701.11.1 de Geberit, descarga simple, para el accionamiento de la descarga a distanci - de Geberit
Precio: 144.00
Información técnica • Temperatura máxima del agua 25 °C • Volumen de descarga, ajuste de fábrica 9 l • Volumen de descarga, rango de ajuste 6 / 9 l Aplicación • Para el montaje visto. • Para el ámbito privado y el ámbito semipúblico. • Para descarga neumática a distancia. Características • Aislada contra la condensación. • Válvula de alimentación Geberit 380. • Tapa sin pulsador. • Cisterna alta. • Conexión al suministro de agua a la izquierda y a la derecha. • Conector del tubo de descarga, ranurado d 32 mm. • Descarga simple o doble volumen de descarga. Suministro incluye • Dispositivo de retención. • Material de fijación. • Excluye: Llave de escuadra R 1/2". • Excluye: Elevador neumático. • Excluye: Pulsador neumático. Código EAN: 4025416117483
