# Cisterna vista serie AP128, referencia 128.006.11.5 de Geberit. Descarga interrumpible: Blanco alpino - de Geberit

- Propiedad del archivo: CONSTRUNARIO
- Formato: FIEBDC-3/2012
- Programa: Construnario Versión 3.51
- Fecha de los precios: 14/03/2024
- Divisa: EUR

**128006115** u Cisterna vista serie AP128, referencia 128.006.11.5 de Geberit. Descarga interrumpible: Blanco alpino - de Geberit
Precio: 247.50
Cisterna vista serie AP128, referencia 128.006.11.5 de Geberit. Descarga interrumpible: Blanco alpino Temperatura máxima del agua 25 °C Volumen de descarga, ajuste de fábrica 9 l Volumen de descarga, rango de ajuste 6 / 9 l Conexión de suministro lateral o posterior en el centro, con tapa de cisterna atornillada Código EAN: 4025416204985
