# Cisterna vista serie AP128, referencia 128.309.11.5 de Geberit. Doble descarga. Blanco alpino - de Geberit

- Propiedad del archivo: CONSTRUNARIO
- Formato: FIEBDC-3/2012
- Programa: Construnario Versión 3.51
- Fecha de los precios: 14/03/2024
- Divisa: EUR

**128309115** u Cisterna vista serie AP128, referencia 128.309.11.5 de Geberit. Doble descarga. Blanco alpino - de Geberit
Precio: 180.20
Cisterna vista serie AP128, referencia 128.309.11.5 de Geberit. Doble descarga. Blanco alpino Temperatura máxima del agua 25 °C Volumen de descarga, ajuste de fábrica 6 y 4 l Descarga total, rango de ajuste 6 / 9 l Descarga parcial, rango de ajuste 3 / 4 l conexión de suministro inferior a la izquierda o a la derecha Código EAN: 4025416205555
