# Cisterna vista serie AP128, referencia 128.317.11.5 de Geberit. Doble descarga, conexión de suministro lateral: Blanco alpino - de Geberit

- Propiedad del archivo: CONSTRUNARIO
- Formato: FIEBDC-3/2012
- Programa: Construnario Versión 3.51
- Fecha de los precios: 14/03/2024
- Divisa: EUR

**128317115** u Cisterna vista serie AP128, referencia 128.317.11.5 de Geberit. Doble descarga, conexión de suministro lateral: Blanco alpino - de Geberit
Precio: 180.20
Cisterna vista serie AP128, referencia 128.317.11.5 de Geberit. Doble descarga, conexión de suministro lateral: Blanco alpino Temperatura máxima del agua 25 °C Volumen de descarga, ajuste de fábrica 9 y 4 l Descarga total, rango de ajuste 6 / 9 l Descarga parcial, rango de ajuste 3 / 4 l Aplicaciones Para montaje superior Propiedades Silencioso Doble descarga Totalmente aislado contra la condensación Conexión de suministro lateral Código EAN: 4025416274360
