# Cisterna vista AP117, referencia 136.430.11.1 de Geberit. Doble descarga. Blanco alpino - de Geberit

- Propiedad del archivo: CONSTRUNARIO
- Formato: FIEBDC-3/2012
- Programa: Construnario Versión 3.51
- Fecha de los precios: 14/03/2024
- Divisa: EUR

**136430111** u Cisterna vista AP117, referencia 136.430.11.1 de Geberit. Doble descarga. Blanco alpino - de Geberit
Precio: 57.60
Cisterna vista AP117, referencia 136.430.11.1 de Geberit. Doble descarga. Blanco alpino Presión dinámica 0.5-10 bar Sonoridad del suministro a 3 bares 17 dB(A) Temperatura de almacenaje máxima 40 °C Temperatura máxima del agua 25 °C Volumen de descarga, ajuste de fábrica 6 y 3 l Descarga total, rango de ajuste 6-7.5 l Descarga parcial, rango de ajuste 3-4.5 l Material ABS Aplicaciones Para montaje semi-alto Propiedades Doble descarga Totalmente aislado contra la condensación Conexión de suministro lateral o posterior en el centro Código EAN: 4025416120605
