# Cisterna vista AP116, referencia 136.531.11.1 de Geberit. Doble descarga, conexión suministro lateral o posterior en el centro - de Geberit

- Propiedad del archivo: CONSTRUNARIO
- Formato: FIEBDC-3/2012
- Programa: Construnario Versión 3.51
- Fecha de los precios: 14/03/2024
- Divisa: EUR

**136531111** u Cisterna vista AP116, referencia 136.531.11.1 de Geberit. Doble descarga, conexión suministro lateral o posterior en el centro - de Geberit
Precio: 59.80
Cisterna vista AP116, referencia 136.531.11.1 de Geberit. Doble descarga, conexión suministro lateral o posterior en el centro Presión dinámica 0.5-10 bar Temperatura máxima del agua 25 °C Volumen de descarga, ajuste de fábrica 6 y 3 l Descarga total, rango de ajuste 6 / 9 l Descarga parcial, rango de ajuste 3-4 l Material ASA Blanco alpino Código EAN: 4025416731757
