# Cisterna vista AP110, descarga interrumpible, referencia 136.613.11.1 de Geberit. Blanco alpino - de Geberit

- Propiedad del archivo: CONSTRUNARIO
- Formato: FIEBDC-3/2012
- Programa: Construnario Versión 3.51
- Fecha de los precios: 14/03/2024
- Divisa: EUR

| Código | Ud | Descripción | Precio |
|---|---|---|---|
| 136613111 | u | Cisterna vista AP110, descarga interrumpible, referencia 136.613.11.1 de Geberit. Blanco alpino - de Geberit | 39.10 |
