# Set codo de descarga 90°, referencia 119.504.11.1 de Geberit, 156 x 24 cm, desvío - de Geberit

- Propiedad del archivo: CONSTRUNARIO
- Formato: FIEBDC-3/2012
- Programa: Construnario Versión 3.51
- Fecha de los precios: 14/03/2024
- Divisa: EUR

**119504111** u Set codo de descarga 90°, referencia 119.504.11.1 de Geberit, 156 x 24 cm, desvío - de Geberit
Precio: 38.20
Información técnica - Material PVC - Para unir cisternas vistas altas con El inodoro. Código EAN: 4025416008323
