# Junta de manguito, referencia 242.018.00.1 de Geberit para conexión de tubo de descarga - de Geberit

- Propiedad del archivo: CONSTRUNARIO
- Formato: FIEBDC-3/2012
- Programa: Construnario Versión 3.51
- Fecha de los precios: 14/03/2024
- Divisa: EUR

**242018001** u Junta de manguito, referencia 242.018.00.1 de Geberit para conexión de tubo de descarga - de Geberit
Precio: 9.60
Información técnica - Material EPDM - Para El sellado entre El Tubo de descarga y la cerámica. Código EAN: 4025416050551
