# Set extensión de codo de descarga, referencia 118.026.11.1 de Geberit con plafón - Blanco alpino - de Geberit

- Propiedad del archivo: CONSTRUNARIO
- Formato: FIEBDC-3/2012
- Programa: Construnario Versión 3.51
- Fecha de los precios: 14/03/2024
- Divisa: EUR

**118026111** u Set extensión de codo de descarga, referencia 118.026.11.1 de Geberit con plafón - Blanco alpino - de Geberit
Precio: 21.60
- Para unir el codo de descarga (de forma empotrada) con el inodoro.
