# Set extensión de codo de descarga, referencia 118.026.21.1 de Geberit con plafón - Cromado brillante - de Geberit

- Propiedad del archivo: CONSTRUNARIO
- Formato: FIEBDC-3/2012
- Programa: Construnario Versión 3.51
- Fecha de los precios: 14/03/2024
- Divisa: EUR

**118026211** u Set extensión de codo de descarga, referencia 118.026.21.1 de Geberit con plafón - Cromado brillante - de Geberit
Precio: 30.20
- Para unir el codo de descarga (de forma empotrada) con el inodoro.
